# Conjunto LG Privilege, modelo H12AK.SSM, de 3.500 W en frío y 4.000 W en calor, A+++/A+++

- Propiedad del archivo: CONSTRUNARIO
- Formato: FIEBDC-3/2012
- Programa: Construnario Versión 1.9
- Fecha de los precios: 17/06/2014
- Divisa: EUR

**H12AK.SSN** Conjunto LG Privilege, modelo H12AK.SSM, de 3.500 W en frío y 4.000 W en calor, A+++/A+++
Conjunto LG Privilege, modelo H12AK.SSN, bomba de calor inverter. Interior: H12AK.NSM Exterior: H12AK.UL2. Refrigerante R-410A, de 3,5 kW de potencia frigorífica nominal y 4 kW de potencia calorífica nominal. Consumo nominal en frío 780 W, y en calor 755 W. SEER/SCOP: 8.9/5.1(A+++/A+++). Caudal de aire máximo unidad interior, 930 m3/h. Caudal de aire máximo unidad exterior, 1.980 m3/h. Dimensiones unidad interior 295x875x235 mm; unidad exterior, 545x770x288 mm. Peso: 11.5 Kg unidad interior y 35 Kg unidad exterior. Nivel sonoro: ud. interior de 39/33/25/17 dBA a 1 m y ud. exterior 45 dBA a 1 m. Sistema purificador de aire mediante el exclusivo filtro Neo Plasma. Protección oro anticorrosión en la unidad exterior. Jet Cool. Función noche. Programador marcha/paro 24 horas. Rearranque automático. Autolimpieza. Distancias de interconexión de 20 m de longitud total y 10 m de desnivel. Líneas frigoríficas de 1/4" para líquido y 3/8" para gas. Incluye control remoto inalámbrico.
