# Conjunto LG Art Cool Crystal Mirror, modelo A18RL.SSC, de 5.200 W en frío y 6.300 W en calor (A+/A)

- Propiedad del archivo: CONSTRUNARIO
- Formato: FIEBDC-3/2012
- Programa: Construnario Versión 1.9
- Fecha de los precios: 23/06/2014
- Divisa: EUR

**A18RL.SSC** Conjunto LG Art Cool Crystal Mirror, modelo A18RL.SSC, de 5.200 W en frío y 6.300 W en calor (A+/A)
Conjunto LG Art Cool Crystal Mirror, modelo A18RL.SSC, bomba de calor inverter. Interior: A18RL.NSC Exterior: A18RL.UUE. Refrigerante R-410A, de 5.2 kW de potencia frigorífica nominal y 6.3 kW de potencia calorífica nominal. Consumo nominal en frío 1.090 W, y en calor 970 W. SEER/SCOP: 5.6/3.8 (A+/A) Caudal de aire máximo unidad interior, 630 m3/h. Caudal de aire máximo unidad exterior, 1.980 m3/h. Dimensiones unidad interior 645x645x121 mm; unidad exterior, 770x545x288 mm. Peso: 18 Kg unidad interior y 34 Kg unidad exterior. Nivel sonoro: ud. interior de 19/29/34/39 dBA a 1 m y ud. exterior 45 dBA a 1 m. Sistema purificador de aire mediante el exclusivo filtro Neo Plasma. Protección oro anticorrosión en la unidad exterior. Jet Cool. Función noche. Programador marcha/paro 24 horas. Rearranque automático. Autolimpieza. Distancias de interconexión de 15 m de longitud total y 7 m de desnivel. Líneas frigoríficas de 1/4" para líquido y 3/8" para gas. Incluye control remoto inalámbrico.
