# Conjunto LG STAR, modelo E12EL.SSH, de 3.500 W en frío y 3.800 W en calor. (A+/A)

- Propiedad del archivo: CONSTRUNARIO
- Formato: FIEBDC-3/2012
- Programa: Construnario Versión 1.9
- Fecha de los precios: 12/06/2014
- Divisa: EUR

**E12EL.SSH** Conjunto LG STAR, modelo E12EL.SSH, de 3.500 W en frío y 3.800 W en calor. (A+/A)
Conjunto LG STAR, modelo E12EL.SSH, bomba de calor inverter. Interior: E12EL.NSH Exterior: E12EL.UA3 Refrigerante R-410A, de 3,5 kW de potencia frigorífica nominal y 3,8 kW de potencia calorífica nominal. Consumo nominal en frío 1.120 W, y en calor 1.040 W. SEER/SCOP: 5.8/3.8 (A+/A) Caudal de aire máximo unidad interior, 720 m3/h. Caudal de aire máximo unidad exterior, 1.620 m3/h. Dimensiones unidad interior 798x292x214 mm; unidad exterior, 483x717x230 mm. Peso: 8,5 Kg unidad interior y 28 Kg unidad exterior. Nivel sonoro: ud. interior de 20/25/33/39 dBA a 1 m y ud. exterior 47 dBA a 1 m. Sistema purificador de aire mediante el exclusivo filtro Neo Plasma. Protección oro anticorrosión en la unidad exterior. Jet Cool. Función noche. Programador marcha/paro 24 horas. Rearranque automático. Autolimpieza. Distancias de interconexión de 15 m de longitud total y 7 m de desnivel. Líneas frigoríficas de 1/4" para líquido y 3/8" para gas. Incluye control remoto inalámbrico.
