# Unidad exterior LG modelo HU091.U41 Monofásico Therma V Split. Capacidad Calefacción 9 kW Refrigeración 9 kW

- Propiedad del archivo: CONSTRUNARIO
- Formato: FIEBDC-3/2012
- Programa: Construnario Versión 1.9
- Fecha de los precios: 13/06/2014
- Divisa: EUR

**HU091 U41** Unidad exterior LG modelo HU091.U41 Monofásico Therma V Split. Capacidad Calefacción 9 kW Refrigeración 9 kW
Unidad exterior Therma V Split inverter monofásica de LG, modelo HU091.U41, de 9 kW de capacidad nominal. Caudal de aire máximo unidad exterior, 3.600 m3/h. Dimensiones, 834x950x330 mm. Peso, 54 Kg. Nivel sonoro de 52 dBA a 1 m. Protección oro anticorrosión en la unidad exterior. Distancias de interconexión, 50 m de longitud máxima, y 30 m de desnivel máximo. Líneas frigoríficas de 3/8" para líquido y 5/8" para gas. Compatible con el kit hidráulico HN0916.NK1,HN0926.NK1, HN0936.NK1, HN0914.NK1.
