# Unidad exterior LG modelo HM091M.U31 Monofásico Therma V Monoblock. Capacidad Calefacción 10 kW Refrigeración 10 kW

- Propiedad del archivo: CONSTRUNARIO
- Formato: FIEBDC-3/2012
- Programa: Construnario Versión 1.9
- Fecha de los precios: 13/03/2013
- Divisa: EUR

**HM091M U31** Unidad exterior LG modelo HM091M.U31 Monofásico Therma V Monoblock. Capacidad Calefacción 10 kW Refrigeración 10 kW
Conjunto compacto Therma V Monoblock inverter monofásica de LG, modelo HU091M.U31, de 10 kW de capacidad nominal. Caudal de aire máximo, 3.600 m3/h. Dimensiones, 1.380 x 950 x 330 mm. Peso, 131 Kg. Nivel sonoro de 53 dBA a 1 m. Caudal de agua mínimo 15 l/min, altura manométrica máxima de 7 mca. Protección oro anticorrosión.
