# Caja interior de Bombeo LG para Therma V Monoblock Trifásico. Caudal min. 15 l/min. 6kW

- Propiedad del archivo: CONSTRUNARIO
- Formato: FIEBDC-3/2012
- Programa: Construnario Versión 1.9
- Fecha de los precios: 13/06/2014
- Divisa: EUR

**CHN1436 NK1** Caja interior de Bombeo LG para Therma V Monoblock Trifásico. Caudal min. 15 l/min. 6kW
Caja interior de bombeo para unidades Therma V Monoblock trifásicas, marca LG, modelo CHN1436.NK1, de 6 kW de resistencia eléctrica trifásica. Caudal de agua mínimo 15 l/min, altura manométrica máxima de 7 mca. Dimensiones, 850x490x315 mm. Conexiones hidráulicas de 1".
