# Depósito acumulador para ACS de LG modelo LGRTV300E. Intercambiador simple. Capacidad 287 l

- Propiedad del archivo: CONSTRUNARIO
- Formato: FIEBDC-3/2012
- Programa: Construnario Versión 1.9
- Fecha de los precios: 16/06/2014
- Divisa: EUR

**LGRTV300E** Depósito acumulador para ACS de LG modelo LGRTV300E. Intercambiador simple. Capacidad 287 l
Depósito acumulador de ACS con intercambiador simple, de LG, modelo LGRTV300E, de acero inoxidable y de 287 l de capacidad. Dimensiones, altura 1.680 mm y diámetro 580 mm. Peso, 59 kg. Diámetro de conexiones hidráulicas-bomba de calor 1". Diámetro de conexiones hidráulicas-ACS 7/8". Incluye batería eléctrica adicional de 3 kW y termostato ajustable de 60-90ºC. Temperatura máxima de agua 80ºC.
