# Modelo Montapared AP-800: 2.000–3.000 L/día

- Propiedad del archivo: CONSTRUNARIO
- Formato: FIEBDC-3/2012
- Programa: Construnario Versión 3.51
- Fecha de los precios: 31/05/2013
- Divisa: EUR

**5105000002** u Modelo Montapared AP-800: 2.000–3.000 L/día
Características del modelo: - Membranas: 4021 / Número: 1. - Producción TDS máx=6000 ppm: 2.000 - 3.000 l/día. - Presión de trabajo: 7,5 - 10 bar. - Motor: 0,37 kw. Especificaciones: - Rechazo de sales medio: 98%. - Calidad de agua producto: <50 ppm. - Salinidad máxima recomendada en el agua de entrada: 6000 ppm (10.000 µS/cm). - Relación agua producto/rechazo: 39/61. - Presión de trabajo máxima: 15 kg/cm2. - Presión de agua recomendada en la entrada del equipo: 3 kg/cm2. - Presión de entrada mínima: 1 kg/cm2. - Temperatura del agua de entrada: de 10 a 30° C. - pH de entrada: de 3 a 11. - Nivel de cloro máximo en la entrada del equipo: 0,1 ppm. - Alimentación eléctrica (50 Hz): 220 V. - Montado en panel de poliéster reforzado con fibra de vidrio. - Interruptor de nivel incluido con el suministro. - Membrana de ultra-baja o baja presión de trabajo. - Dos manómetros de presión en acero inoxidable y glicerina. - Sistema de autolavado por arrastre (flushing). - Bomba Grundfos. - Retardador de arranque para protección de la bomba. - Reciclador de rechazo fijo para recuperación del agua. - Autómata de control integral: control de los parámetros de funcionamiento, paro por falta de agua,sistema de paro y arranque automático, indicación de las fases de funcionamiento. - Sistema de regulación automático de la presión de trabajo, independiente de la presión de entrada. - Contador de horas de funcionamiento (válvula con microinterruptor).
