# Kit LG para depósito ACS, modelo PHLTA. Incluye sonda, interruptor potencia y protección resistencias eléctricas

- Propiedad del archivo: CONSTRUNARIO
- Formato: FIEBDC-3/2012
- Programa: Construnario Versión 1.9
- Fecha de los precios: 16/06/2014
- Divisa: EUR

**PHLTA** Kit LG para depósito ACS, modelo PHLTA. Incluye sonda, interruptor potencia y protección resistencias eléctricas
Kit para depósitos ACS de LG, modelo PHLTA. Incluye sonda, interruptor de potencia y protección resistencias eléctricas. Controla la temperatura del agua de LG.
