# Kit solar de LG modelo PHLLA. Incluye sonda de regulación

- Propiedad del archivo: CONSTRUNARIO
- Formato: FIEBDC-3/2012
- Programa: Construnario Versión 1.9
- Fecha de los precios: 16/06/2014
- Divisa: EUR

**PHLLA** Kit solar de LG modelo PHLLA. Incluye sonda de regulación
Kit solar de LG, modelo PHLLA. Incluye sonda de regulación de LG.
