# Kit solar de LG modelo PHLTB

- Propiedad del archivo: CONSTRUNARIO
- Formato: FIEBDC-3/2012
- Programa: Construnario Versión 1.9
- Fecha de los precios: 16/06/2014
- Divisa: EUR

**PHLTB** Kit solar de LG modelo PHLTB
Kit para depósitos ACS de LG, modelo PHLTB. Incluye sonda, interruptor de potencia y protección resistencias eléctricas. Controla la resistencia eléctrica del depósito de LG.
