# Unidad exterior LG modelo MU5M30.U42, sistema Multi Inverter multitubería. 8.800 W frio, 10.100 W calor

- Propiedad del archivo: CONSTRUNARIO
- Formato: FIEBDC-3/2012
- Programa: Construnario Versión 1.9
- Fecha de los precios: 07/06/2013
- Divisa: EUR

**MU5M30 U42** Unidad exterior LG modelo MU5M30.U42, sistema Multi Inverter multitubería. 8.800 W frio, 10.100 W calor
Unidad exterior de un conjunto Multi Inverter bomba de calor monofásica, de LG, modelo MU5M30.U42, con refrigerante R-410A, de capacidad frigorífica nominal 8,8 kW y capacidad calorífica nominal 10,1 kW. Conectable hasta con 5 unidades interiores. Presión sonora, medida a 1 m de distancia de la unidad, 51 dBA. Protección Oro anticorrosión para la batería del intercambiador, caudal máximo de aire exterior de 3.600m3/h, descarga de aire horizontal y dimensiones 834 x 950 x 330 mm. Peso: 64 Kg. Válvulas de servicio de las siguientes dimensiones: líquido, 1/4" y gas, 3/8".
