# Unidad exterior LG modelo FM56AH.U32, sistema Multi Inverter monofasico cajas de distribución. 15.500 W frio, 17.400 W calor

- Propiedad del archivo: CONSTRUNARIO
- Formato: FIEBDC-3/2012
- Programa: Construnario Versión 1.9
- Fecha de los precios: 07/06/2013
- Divisa: EUR

**FM56AH U32** Unidad exterior LG modelo FM56AH.U32, sistema Multi Inverter monofasico cajas de distribución. 15.500 W frio, 17.400 W calor
Unidad exterior de un conjunto Multi Inverter bomba de calor monofásica, de LG, modelo FM56AH.U32, con refrigerante R-410A, de capacidad frigorífica nominal 15.5 kW y capacidad calorífica nominal 17,4 kW. Conectable hasta con 9 unidades interiores mediante cajas de distribución. Presión sonora, medida a 1 m de distancia de la unidad, 54 dBA. Protección ORO anticorrosión para la batería del intercambiador, caudal máximo de aire exterior de 14.904 m3/h, descarga de aire horizontal y dimensiones 1.380 x 950 x 330 mm. Peso: 96 Kg. Válvulas de servicio de las siguientes dimensiones: líquido, 3/8" y gas, 3/4".
