# Caja de distribución 4 salidas de LG modelo PMBD3620 para sistema Multi Inverter

- Propiedad del archivo: CONSTRUNARIO
- Formato: FIEBDC-3/2012
- Programa: Construnario Versión 1.9
- Fecha de los precios: 07/06/2013
- Divisa: EUR

**PMBD3640** Caja de distribución 4 salidas de LG modelo PMBD3620 para sistema Multi Inverter
Caja distribución de LG, modelo PMBD3640, de 4 salidas para los modelos 07, 09, 12, 18 y 24 del sistema Multi Inverter de LG.
