# Derivación de LG modelo PMBL1203F0 para sistema Multi Inverter

- Propiedad del archivo: CONSTRUNARIO
- Formato: FIEBDC-3/2012
- Programa: Construnario Versión 1.9
- Fecha de los precios: 07/06/2013
- Divisa: EUR

**PMBL1203F0** Derivación de LG modelo PMBL1203F0 para sistema Multi Inverter
Derivación de LG, modelo PMBL1203F0, para conectar 3 cajas de distribución (aplicable a los modelos de uds. exteriores FM56AH.U33 y FM57AH.U33) de LG.
