# Unidad interior para sistemas Multi Inverter de LG Art Cool, modelo MA12AHV.NF1, de 3.5 KW en frío y 3.8 KW en calor

- Propiedad del archivo: CONSTRUNARIO
- Formato: FIEBDC-3/2012
- Programa: Construnario Versión 1.9
- Fecha de los precios: 16/06/2014
- Divisa: EUR

**MA12AHV NF1** Unidad interior para sistemas Multi Inverter de LG Art Cool, modelo MA12AHV.NF1, de 3.5 KW en frío y 3.8 KW en calor.
Unidad interior tipo ART COOL de LG, modelo MA12AHV.NF1, de 3,51 kW de potencia frigorífica y 3,87 kW de capacidad calorífica, para conectar con unidades exteriores tipo Multi Inverter. Con sistema purificador de aire mediante filtro antialergias, Jet Cool y autolimpieza. Caudal de aire máximo, 534 m3/h y nivel sonoro de 44/38/32 dBA medido a 1 m. Líneas frigoríficas de 1/4" para líquido 3/8" para gas. Dimensiones 600x600x146 mm y peso 15 kg. Incluye control remoto inalámbrico.
