# Unidad interior para sistemas Multi Inverter de LG Art Cool Clase A, modelo MS09AWR.NB0, de 2.6 KW en frío y 2.9 KW en calor

- Propiedad del archivo: CONSTRUNARIO
- Formato: FIEBDC-3/2012
- Programa: Construnario Versión 1.9
- Fecha de los precios: 16/06/2014
- Divisa: EUR

**MS09AWR NB0** Unidad interior para sistemas Multi Inverter de LG Art Cool Clase A, modelo MS09AWR.NB0, de 2.6 KW en frío y 2.9 KW en calor.
Unidad interior tipo ART COOL Clase A de LG, modelo MS09AWR.NBO, panel espejo de 2,63 kW de potencia frigorífica y 2,93 kW de capacidad calorífica, para conectar con unidades exteriores tipo Multi Inverter. Con sistema purificador de aire mediante filtro antialergias, Jet Cool y autolimpieza. Caudal de aire máximo, 420 m3/h y nivel sonoro de 33/30/27 dBA medido a 1 m. Líneas frigoríficas de 1/4" para líquido 3/8" para gas. Dimensiones 289x895x205 mm y peso 10.2 kg. Incluye control remoto inalámbrico.
