# Unidad interior para sistemas Multi Inverter de LG Art Cool Clase A, modelo MS12AWV.NB0, de 3.5 KW en frío y 3.8 KW en calor

- Propiedad del archivo: CONSTRUNARIO
- Formato: FIEBDC-3/2012
- Programa: Construnario Versión 1.9
- Fecha de los precios: 07/06/2013
- Divisa: EUR

**MS12AWV NB0** Unidad interior para sistemas Multi Inverter de LG Art Cool Clase A, modelo MS12AWV.NB0, de 3.5 KW en frío y 3.8 KW en calor
Unidad interior tipo ART COOL Clase A de LG, modelo MS12AWV.NBO, panel plata de 3,5 kW de potencia frigorífica y 3,87 kW de capacidad calorífica, para conectar con unidades exteriores tipo Multi Inverter. Con sistema purificador de aire mediante filtro antialergias, Jet Cool y autolimpieza. Caudal de aire máximo, 570 m3/h y nivel sonoro de 39/36/31 dBA medido a 1 m. Líneas frigoríficas de 1/4" para líquido 3/8" para gas. Dimensiones 289 x 895 x 205 mm y peso 10.2 kg. Incluye control remoto inalámbrico.
