# Unidad interior para sistemas Multi Inverter de LG Art Cool Clase A, modelo MS18AWV.NB0, de 5.2 KW en frío y 5.8 KW en calor

- Propiedad del archivo: CONSTRUNARIO
- Formato: FIEBDC-3/2012
- Programa: Construnario Versión 1.9
- Fecha de los precios: 07/06/2013
- Divisa: EUR

**MS18AWV NC0** Unidad interior para sistemas Multi Inverter de LG Art Cool Clase A, modelo MS18AWV.NB0, de 5.2 KW en frío y 5.8 KW en calor
Unidad interior tipo ART COOL Clase A de LG, modelo MS18AWV NC0, panel plata de 5,27 kW de potencia frigorífica y 5,8 kW de capacidad calorífica, para conectar con unidades exteriores tipo Multi Inverter. Con sistema purificador de aire mediante filtro antialergias, Jet Cool y autolimpieza. Caudal de aire máximo, 972 m3/h y nivel sonoro de 37/33/28 dBA medido a 1 m. Líneas frigoríficas de 1/4" para líquido 1/2" para gas. Dimensiones 325 x 1.030 x 245 mm y peso 14,1 kg. Incluye control remoto inalámbrico.
