# Unidad interior para sistemas Multi Inverter de LG Art Cool White, modelo MS24AQ.NC0, de 6.7 KW en frío y 7.4 KW en calor

- Propiedad del archivo: CONSTRUNARIO
- Formato: FIEBDC-3/2012
- Programa: Construnario Versión 1.9
- Fecha de los precios: 16/06/2014
- Divisa: EUR

**MS24AQ NC0** Unidad interior para sistemas Multi Inverter de LG Art Cool White, modelo MS24AQ.NC0, de 6.7 KW en frío y 7.4 KW en calor.
Unidad interior tipo ART COOL White de LG, modelo MS24AQ NC0, panel plata de 6,74 kW de potencia frigorífica y 7,47 kW de capacidad calorífica, para conectar con unidades exteriores tipo Multi Inverter. Con sistema purificador de aire mediante filtro antialergias, Jet Cool y autolimpieza. Caudal de aire máximo, 1.224 m3/h y nivel sonoro de 42/39/36 dBA medido a 1 m. Líneas frigoríficas de 1/4" para líquido 1/2" para gas. Dimensiones 325x1.030x250 mm y peso 17 kg. Incluye control remoto inalámbrico.
