# Unidad interior para sistemas Multi Inverter de LG Libero E, modelo MS09SQ.NB0, de 2.6 KW en frío y 2.9 KW en calor

- Propiedad del archivo: CONSTRUNARIO
- Formato: FIEBDC-3/2012
- Programa: Construnario Versión 1.9
- Fecha de los precios: 16/06/2014
- Divisa: EUR

**MS09SQ NB0** Unidad interior para sistemas Multi Inverter de LG Libero E, modelo MS09SQ.NB0, de 2.6 KW en frío y 2.9 KW en calor.
Unidad interior tipo Libero E de LG, modelo MS09SQ NB0, de 2,63 kW de potencia frigorífica y 2,93 kW de capacidad calorífica, para conectar con unidades exteriores tipo Multi Inverter. Con sistema purificador de aire mediante filtro antialergias, Jet Cool y autolimpieza. Caudal de aire máximo, 420 m3/h y nivel sonoro de 33/20/27 dBA medido a 1 m. Líneas frigoríficas de 1/4" para líquido 3/8" para gas. Dimensiones 289x895x215 mm y peso 9 kg. Incluye control remoto inalámbrico.
