# Unidad interior para sistemas Multi Inverter y SCAC de LG Cassette 4 Vias, modelo CT09.NR2, de 2.6 KW en frío y 2.9 KW en calor

- Propiedad del archivo: CONSTRUNARIO
- Formato: FIEBDC-3/2012
- Programa: Construnario Versión 1.9
- Fecha de los precios: 16/06/2014
- Divisa: EUR

**CT09 NR2** Unidad interior para sistemas Multi Inverter y SCAC de LG Cassette 4 Vias, modelo CT09.NR2, de 2.6 KW en frío y 2.9 KW en calor.
Unidad interior para sistemas Multi Inverter y SCAC, Cassette 4 Vias de LG, modelo CT09.NR2, de 2,6 kW de potencia frigorífica y 2,9 kW de capacidad calorífica. Caudal de aire máximo, 510 m3/h y nivel sonoro de 36/33/30 dBA medido a 1 m. Líneas frigoríficas de 1/4" para líquido 3/8" para gas. Dimensiones 214x570x570 mm y peso 14 kg. Incluye control remoto.
