# Unidad interior para sistemas Multi Inverter y SCAC de LG Cassette 4 Vias, modelo CT12.NR2, de 3.5 KW en frío y 3.9 KW en calor

- Propiedad del archivo: CONSTRUNARIO
- Formato: FIEBDC-3/2012
- Programa: Construnario Versión 1.9
- Fecha de los precios: 16/06/2014
- Divisa: EUR

**CT12 NR2** Unidad interior para sistemas Multi Inverter y SCAC de LG Cassette 4 Vias, modelo CT12.NR2, de 3.5 KW en frío y 3.9 KW en calor.
Unidad interior para sistemas Multi Inverter y SCAC, Cassette 4 Vias de LG, modelo CT12.NR2, de 3,5 kW de potencia frigorífica y 3,9 kW de capacidad calorífica. Caudal de aire máximo, 570 m3/h y nivel sonoro de 38/35/32 dBA medido a 1 m. Líneas frigoríficas de 1/4" para líquido 3/8" para gas. Dimensiones 214x570x570 mm y peso 14 kg. Incluye control remoto.
