# Unidad interior para sistemas Multi Inverter y SCAC de LG, Cassete 4 Vias, modelo CT18.NQ2, de 5.3 KW en frío y 5.8 KW en calor

- Propiedad del archivo: CONSTRUNARIO
- Formato: FIEBDC-3/2012
- Programa: Construnario Versión 1.9
- Fecha de los precios: 16/06/2014
- Divisa: EUR

**CT18 NQ2** Unidad interior para sistemas Multi Inverter y SCAC de LG, Cassete 4 Vias, modelo CT18.NQ2, de 5.3 KW en frío y 5.8 KW en calor.
Unidad interior para sistemas Multi Inverter y SCAC, Cassette 4 Vias de LG, modelo CT18.NQ2, de 5,3 kW de potencia frigorífica y 5,8 kW de capacidad calorífica. Caudal de aire máximo, 780 m3/h y nivel sonoro de 41/39/36 dBA medido a 1,5 m. Líneas frigoríficas de 1/4" para líquido 1/2" para gas. Dimensiones 256x570x570 mm y peso 15,5 kg. Incluye control remoto.
