# Unidad interior para sistemas Multi Inverter y SCAC de LG, Cassete 4 Vias, modelo CT24.NP2, de 6,7 KW en frío y 7.5 KW en calor

- Propiedad del archivo: CONSTRUNARIO
- Formato: FIEBDC-3/2012
- Programa: Construnario Versión 1.9
- Fecha de los precios: 16/06/2014
- Divisa: EUR

**CT24 NP2** Unidad interior para sistemas Multi Inverter y SCAC de LG, Cassete 4 Vias, modelo CT24.NP2, de 6,7 KW en frío y 7.5 KW en calor.
Unidad interior para sistemas Multi Inverter y SCAC, Cassette 4 Vias de LG, modelo CT24.NP2, de 6,7 kW de potencia frigorífica y 7,5 kW de capacidad calorífica. Caudal de aire máximo, 1.020 m3/h y nivel sonoro de 38/36/34 dBA medido a 1 m. Líneas frigoríficas de 1/4" para líquido 1/2" para gas. Dimensiones 204x840x840 mm y peso 20,5 kg. Incluye control remoto.
