# Unidad interior para sistemas Multi Inverter de LG Conducto de baja silueta, modelo CB09L N12, de 2.6 KW en frío y 2.9 KW en calor

- Propiedad del archivo: CONSTRUNARIO
- Formato: FIEBDC-3/2012
- Programa: Construnario Versión 1.9
- Fecha de los precios: 16/06/2014
- Divisa: EUR

**CB09L N12** Unidad interior para sistemas Multi Inverter de LG Conducto de baja silueta, modelo CB09L N12, de 2.6 KW en frío y 2.9 KW en calor.
Unidad interior para sistemas Multi Inverter Conducto de baja silueta de LG, modelo CB09L N12, de 2,6 kW de potencia frigorífica y 2,9 kW de capacidad calorífica, para conectar con unidades exteriores tipo Multi Inverter. Caudal de aire máximo, 540 m3/h y nivel sonoro de 30/26/23 dBA medido a 1m. Líneas frigoríficas de 1/4" para líquido 3/8" para gas. Dimensiones 190x700x700 mm y peso 17,5 kg. Incluye control remoto.
