# Unidad interior para sistemas Multi Inverter y SCAC de LG, Conducto de alta presion, modelo CM18.N14, de 5.3 KW en frío y 5.8 KW en calor

- Propiedad del archivo: CONSTRUNARIO
- Formato: FIEBDC-3/2012
- Programa: Construnario Versión 1.9
- Fecha de los precios: 16/06/2014
- Divisa: EUR

**CM18 N14** Unidad interior para sistemas Multi Inverter y SCAC de LG, Conducto de alta presion, modelo CM18.N14, de 5.3 KW en frío y 5.8 KW en calor.
Unidad interior para sistemas Multi Inverter y SCAC Conducto de alta presión estatica de LG, modelo CM18 N14, de 5,3 kW de potencia frigorífica y 5,8 kW de capacidad calorífica. Caudal de aire máximo, 990 m3/h y nivel sonoro de 36/34/32 dBA medido a 1 m. Líneas frigoríficas de 1/4" para líquido 1/2" para gas. Dimensiones 260x880x450 mm y peso 26 kg. Incluye control remoto.
