# Unidad interior para sistemas Multi Inverter y SCAC de LG Conducto de alta presion, modelo CM24.N14, de 7 KW en frío y 7.7 KW en calor

- Propiedad del archivo: CONSTRUNARIO
- Formato: FIEBDC-3/2012
- Programa: Construnario Versión 1.9
- Fecha de los precios: 16/06/2014
- Divisa: EUR

**CM24 N14** Unidad interior para sistemas Multi Inverter y SCAC de LG Conducto de alta presion, modelo CM24.N14, de 7 KW en frío y 7.7 KW en calor.
Unidad interior para sistemas Multi Inverter y SCAC, Conducto de alta presión estatica de LG, modelo CM24.N14, de 7 kW de potencia frigorífica y 7,7 kW de capacidad calorífica. Caudal de aire máximo, 1.080 m3/h y nivel sonoro de 38/36/34 dBA medido a 1 m. Líneas frigoríficas de 1/4" para líquido 1/2" para gas. Dimensiones 260x880x450 mm y peso 26 kg. Incluye control remoto.
