# Unidad interior para sistemas Multi Inverter y SCAC de LG Suelo-Techo, modelo CV09.NE2, de 2.6 KW en frío y 2.9 KW en calor

- Propiedad del archivo: CONSTRUNARIO
- Formato: FIEBDC-3/2012
- Programa: Construnario Versión 1.9
- Fecha de los precios: 16/06/2014
- Divisa: EUR

**CV09 NE2** Unidad interior para sistemas Multi Inverter y SCAC de LG Suelo-Techo, modelo CV09.NE2, de 2.6 KW en frío y 2.9 KW en calor.
Unidad interior para sistemas Multi Inverter y SCAC, Suelo-Techo de LG, modelo CV09 NE2, de 2,6 kW de potencia frigorífica y 2,9 kW de capacidad calorífica. Caudal de aire máximo, 468 m3/h y nivel sonoro de 36/35/32 dBA medido a 1m. Líneas frigoríficas de 1/4" para líquido 3/8" para gas. Dimensiones 490x900x200 mm y peso 12 kg. Incluye control remoto inalámbrico.
