# Unidad interior para sistemas Multi Inverter y SCAC de LG Techo, modelo CV18.NJ2, de 5.3 KW en frío y 5.8 KW en calor

- Propiedad del archivo: CONSTRUNARIO
- Formato: FIEBDC-3/2012
- Programa: Construnario Versión 1.9
- Fecha de los precios: 16/06/2014
- Divisa: EUR

**CV18 NJ2** Unidad interior para sistemas Multi Inverter y SCAC de LG Techo, modelo CV18.NJ2, de 5.3 KW en frío y 5.8 KW en calor.
Unidad interior para sistemas Multi Inverter y SCAC Techo de LG, modelo CV18 NJ2, de 5,3 kW de potencia frigorífica y 5,8 kW de capacidad calorífica. Caudal de aire máximo, 810 m3/h y nivel sonoro de 42/40/39 dBA medido a 1 m. Líneas frigoríficas de 1/4" para líquido 1/2" para gas. Dimensiones 650x950x220 mm y peso 30 kg. Incluye control remoto inalámbrico.
