# Unidad interior para sistemas Multi Inverter y SCAC de LG Techo, modelo CV24.NJ2, de 7 KW en frío y 7.7 KW en calor

- Propiedad del archivo: CONSTRUNARIO
- Formato: FIEBDC-3/2012
- Programa: Construnario Versión 1.9
- Fecha de los precios: 16/06/2014
- Divisa: EUR

**CV24 NJ2** Unidad interior para sistemas Multi Inverter y SCAC de LG Techo, modelo CV24.NJ2, de 7 KW en frío y 7.7 KW en calor.
Unidad interior para sistemas Multi Inverter y SCAC Techo de LG, modelo CV24 NJ2, de 7 kW de potencia frigorífica y 7,7 kW de capacidad calorífica. Caudal de aire máximo, 900 m3/h y nivel sonoro de 44/43/41 dBA medido a 1 m. Líneas frigoríficas de 1/4" para líquido 1/2" para gas. Dimensiones 650x950x220 mm y peso 30 kg. Incluye control remoto inalámbrico.
