# Unidad interior para sistemas Multi Inverter y SCAC de LG Consola, modelo CQ12.NA0, de 3.5 KW en frío y 3.9 KW en calor

- Propiedad del archivo: CONSTRUNARIO
- Formato: FIEBDC-3/2012
- Programa: Construnario Versión 1.9
- Fecha de los precios: 16/06/2014
- Divisa: EUR

**CQ12 NA0** Unidad interior para sistemas Multi Inverter y SCAC de LG Consola, modelo CQ12.NA0, de 3.5 KW en frío y 3.9 KW en calor.
Unidad interior para sistemas Multi Inverter y SCAC Consola de LG, modelo CQ12 NA0, de 3,5 kW de potencia frigorífica y 3,9 kW de capacidad calorífica. Caudal de aire máximo, 480 m3/h y nivel sonoro de 39/32/27 dBA medido a 1m. Líneas frigoríficas de 1/4" para líquido 3/8" para gas. Dimensiones 600x700x210 mm y peso 13,8 kg. Incluye control remoto inalámbrico.
