# Unidad interior LG Cassette H-Inverter, modelo UT12H.NP1, de 3.500 W en frío y 4.200 W en calor

- Propiedad del archivo: CONSTRUNARIO
- Formato: FIEBDC-3/2012
- Programa: Construnario Versión 1.9
- Fecha de los precios: 14/03/2013
- Divisa: EUR

**UT12H NP1** Unidad interior LG Cassette H-Inverter, modelo UT12H.NP1, de 3.500 W en frío y 4.200 W en calor
Unidad interior LG Cassette H-Inverter monofasica, modelo UT12H NP1. 3.5 kW de potencia frigorífica y 4.2 kW de capacidad calorífica. Caudal de aire máximo de 780 m3/h. Nivel sonoro de 35/33/31 dBA medido a 1,5 m. Líneas frigoríficas de 1/4" para líquido y de 3/8" para gas. Dimensiones: 204 x 840 x 840 mm; dimensiones del panel: 25 x 950 x 950. Peso: 21 kg; Peso panel: 5kg. Panel compatible PT-UMC. Incluye control remoto.
