# Unidad interior para sistemas Multi Inverter y SCAC de LG Cassette 4 Vias, modelo CT12.NR2, de 3.4 KW en frío y 4 KW en calor

- Propiedad del archivo: CONSTRUNARIO
- Formato: FIEBDC-3/2012
- Programa: Construnario Versión 1.9
- Fecha de los precios: 14/03/2013
- Divisa: EUR

**CT12 NR2-R** Unidad interior para sistemas Multi Inverter y SCAC de LG Cassette 4 Vias, modelo CT12.NR2, de 3.4 KW en frío y 4 KW en calor
Unidad interior LG Cassette H-Inverter monofasica, modelo CT12.NR2, de 3,4 kW de potencia frigorífica y 4 kW de capacidad calorífica. Caudal de aire máximo, 570 m3/h y nivel sonoro de 38/35/32 dBA medido a 1,5 m. Líneas frigoríficas de 1/4" para líquido 3/8" para gas. Dimensiones 214 x 570 x 570 mm; dimensiones del panel: 22 x 700 x 700. Peso 14 kg; Peso panel: 3kg Incluye control remoto.
