# Unidad interior para sistemas Multi Inverter y SCAC de LG, Cassete 4 Vias, modelo CT18.NQ2, de 4.7 KW en frío y 5.5 KW en calor

- Propiedad del archivo: CONSTRUNARIO
- Formato: FIEBDC-3/2012
- Programa: Construnario Versión 1.9
- Fecha de los precios: 14/03/2013
- Divisa: EUR

**CT18 NQ2-R** Unidad interior para sistemas Multi Inverter y SCAC de LG, Cassete 4 Vias, modelo CT18.NQ2, de 4.7 KW en frío y 5.5 KW en calor
Unidad interior LG Cassette H-Inverter monofasica, modelo CT18.NQ2, de 4.7 kW de potencia frigorífica y 5,5 kW de capacidad calorífica. Caudal de aire máximo, 780 m3/h y nivel sonoro de 41/39/36 dBA medido a 1,5 m. Líneas frigoríficas de 1/4" para líquido 1/2" para gas. Dimensiones 256 x 570 x 570 mm; dimensiones del panel: 22 x 700 x 700. Peso 15.5 kg; Peso panel: 3kg. Incluye control remoto.
