# Unidad interior para sistemas Multi Inverter y SCAC de LG, Cassete 4 Vias, modelo CT24.NP2, de 7.1 KW en frío y 8 KW en calor

- Propiedad del archivo: CONSTRUNARIO
- Formato: FIEBDC-3/2012
- Programa: Construnario Versión 1.9
- Fecha de los precios: 14/03/2013
- Divisa: EUR

**CT24 NP2-R** Unidad interior para sistemas Multi Inverter y SCAC de LG, Cassete 4 Vias, modelo CT24.NP2, de 7.1 KW en frío y 8 KW en calor
Unidad interior LG Cassette H-Inverter monofasica, modelo CT24.NP2, de 7.1 kW de potencia frigorífica y 8 kW de capacidad calorífica. Caudal de aire máximo, 1.020 m3/h y nivel sonoro de 38/36/34 dBA medido a 1,5 m. Líneas frigoríficas de 3/8" para líquido 5/8" para gas. Dimensiones 204 x 840 x 840 mm; dimensiones del panel: 25 x 950 x 950. Peso 20.5 kg; Peso panel: 5kg. Incluye control remoto.
