# Unidad interior LG Cassette Inverter, modelo UT30.NP2, de 8.000 W en frío y 9.000 W en calor

- Propiedad del archivo: CONSTRUNARIO
- Formato: FIEBDC-3/2012
- Programa: Construnario Versión 1.9
- Fecha de los precios: 14/03/2013
- Divisa: EUR

**UT30 NP2** Unidad interior LG Cassette Inverter, modelo UT30.NP2, de 8.000 W en frío y 9.000 W en calor
Unidad interior LG Cassette H-Inverter monofasica, modelo UT30 NP2. 8 kW de potencia frigorífica y 9 kW de capacidad calorífica. Caudal de aire máximo de 1.140 m3/h. Nivel sonoro de 40/37/35 dBA medido a 1,5 m. Líneas frigoríficas de 3/8" para líquido y de 5/8" para gas. Dimensiones: 204 x 840 x 840 mm; dimensiones del panel: 25 x 950 x 950. Peso: 20.5 kg; Peso panel: 5kg. Panel compatible PT-UMC. Incluye control remoto.
