# Unidad interior LG Cassette Inverter, modelo UT60.NM2, de 14.600 W en frío y 16.900 W en calor

- Propiedad del archivo: CONSTRUNARIO
- Formato: FIEBDC-3/2012
- Programa: Construnario Versión 1.9
- Fecha de los precios: 15/03/2013
- Divisa: EUR

**UT60 NM2** Unidad interior LG Cassette Inverter, modelo UT60.NM2, de 14.600 W en frío y 16.900 W en calor
Unidad interior LG Cassette H-Inverter monofasica, modelo UT60 NM2. 14,6 kW de potencia frigorífica y 16,9 kW de capacidad calorífica. Caudal de aire máximo de 2.040 m3/h. Nivel sonoro de 49/47/45 dBA medido a 1,5 m. Líneas frigoríficas de 3/8" para líquido y de 5/8" para gas. Dimensiones: 288 x 840 x 840 mm; dimensiones del panel: 25 x 950 x 950. Peso: 24.6 kg; Peso panel: 5kg. Panel compatible PT-UMC. Incluye control remoto.
