# Modelo AP-2BP: 150 L/día

- Propiedad del archivo: CONSTRUNARIO
- Formato: FIEBDC-3/2012
- Programa: Construnario Versión 3.51
- Fecha de los precios: 08/06/2016
- Divisa: EUR

**5116000002** u Modelo AP-2BP: 150 L/día
Características del modelo: - Producción: 150 l/día (depende del TDS del agua de entrada). - Límite TDS: 3.500 ppm. - Presión mínima/máxima: 1 – 8 bar. - Para aguas de alta salinidad. - Un prefiltro sedimentos 5 micras. - Un prefiltro de carbón activado granular (GAC). - Un prefiltro GAC+fosfatos. - Una bomba de presión de 60psi (4 bar) Aquatec modelo 6800. - Una membrana TFC de 35 GPD. - Un postfiltro GAC. - Válvula de limpieza automática. - Manómetro de presión. - Válvula de arranque y paro automático. - Transformador 220/24 V. - Un depósito presurizado de 10 l. Características generales: - Kit de instalación y depósito incluido. - Llave de toma de agua: 1/2". - Collarín para conexión al desagüe. - Grifo cromado con “cuello largo” y tubería codificada en cuatro colores. De aplicación en: - Máquinas de café. - Protección y excelente calidad de café expreso.
