# Modelo AP-4: 450 L/día

- Propiedad del archivo: CONSTRUNARIO
- Formato: FIEBDC-3/2012
- Programa: Construnario Versión 3.51
- Fecha de los precios: 31/05/2013
- Divisa: EUR

**5116000003** u Modelo AP-4: 450 L/día
Características del modelo: - Producción: 450 l/día (depende del TDS del agua de entrada). - Límite TDS: 3.500 ppm. - Presión mínima/máxima: 1 – 8 bar. - Dos cartuchos 10" de sedimentos 20 y 5 micras. - Dos cartuchos 10" GAC. - Un cartucho 10" GAC / fosfatos. - Dos membranas TFC 50 GPD. - Bomba de presión de diafragma-alto flujo. - Transformador 220V/24V. - Presostato de corte para paro automático de bomba. - Postfiltro GAC para evitar desgaste (sin retén). - Sistema de autolavado de membrana. - Válvula de arranque y paro automática. - Manómetro de presión de trabajo. Adecuado para alimentación a máquinas de barra: café, hielo y copas de cristal.
