# Modelo ROXL2: flujo directo 80 L/h

- Propiedad del archivo: CONSTRUNARIO
- Formato: FIEBDC-3/2012
- Programa: Construnario Versión 3.51
- Fecha de los precios: 31/05/2013
- Divisa: EUR

**5115000026** u Modelo ROXL2: flujo directo 80 L/h
Equipo de ósmosis inversa de flujo directo. Un equipo de flujo directo es aquel que no necesita un depósito de acumulación para suministrar un caudal satisfactorio de agua osmostizada. Composición del equipo: - Filtro sedimentos/declorador de 20" y 5 micras de grado de filtración. - Sistema flushing. - Autómata de control con: - Paro automático por falta de agua en la entrada. - Detector de presión en la salida del producto. - Paro automático por tanque lleno. - Leds de indicación de estado del sistema. - Bomba de diafragma de alto flujo. Límites de agua alimentación recomendados: - Conductividad: 1500 µS/cm. - Temperatura: 25° C. - Presión mínima: 3 bar.
