# Tapa pulsador rojo de llamada y verde de apagado. Blanco polar, brillo. Series Berker S.1, B.3, B.7

- Propiedad del archivo: CONSTRUNARIO
- Formato: FIEBDC-3/2012
- Programa: Construnario VersiĆ³n 2.11
- Fecha de los precios: 25/05/2015
- Divisa: EUR

**1249 89 89** u Tapa pulsador rojo de llamada y verde de apagado. Blanco polar, brillo. Series Berker S.1, B.3, B.7
- Para mecanismos Ackermann. - Embalaje: 10 unidades x caja.
