# Modelo Compacto ALFA C-125-3: 2.400 L/día

- Propiedad del archivo: CONSTRUNARIO
- Formato: FIEBDC-3/2012
- Programa: Construnario Versión 3.51
- Fecha de los precios: 31/05/2013
- Divisa: EUR

**5599000002** u Modelo Compacto ALFA C-125-3: 2.400 L/día
Características del modelo: - Membranas: 4021 / Número: 1. - Producción: 2.400 l/día. - Conversión: 40%. - Dimensiones: 500 x 900 x 750 mm. Características estándar: - Contenedores membranas en fibra de vidrio. - Membrana TFC en espiral diámetro 4". - Bomba rotativa de alta presión. Cuerpo en latón. - Chasis pintado en epoxi. - Filtros de cartucho de 10" y 25 y 5 micras de grado de filtración. - 2 unidades de filtro de carbón de 10". - Conexiones flexibles en poliuretano PN 10 para alta y baja presión. - Electro-válvula de entrada. - Presostatos de alta y baja. - Interruptor de nivel máximo de permeado. - Caudalímetros en las líneas de permeado y rechazo. - Manómetros de glicerina. - Conductivímetro en línea de permeado (0 - 2.000 µS/cm). - Sistema flushing automático. - Interruptor On-Off. - Cuadro electrónico de control con alarma e indicadores de posición. - 220 V / 50 Hz monofásico. - Panel de control electrónico IP56. - Bomba dosificadora para anti-incrustante y depósito. - Equipo ultravioleta E-50 (opcional). - Conexión entrada/salida/desagüe: rosca 1/2". Límites agua de alimentación recomendados: - Agua de alimentación, TDS: 0 a 2.000 ppm. - Presión de operación de 10 a 15 bar. - Presión agua de alimentación de 2 a 5 bar. - Por encima de 3ºF es necesario dosificar anti-incrustante. - Rango de pH agua de alimentación: 6 - 8. - Valor de tolerancia máx. sílice (SiO2): 25 ppm @ conversión 60%. - Temperatura máx. agua de alimentación: 30 ºC. - Valor de tolerancia máx. hierro (Fe): 0,05 ppm. - Si se dispone de dosificación de anti-incrustante, valor máx.: 0,2 ppm. - El sulfuro de hidrógeno debe ser eliminado previamente. - La turbidez debe ser eliminada previamente (NTU<1).
