# Tapa pulsador llamada / apagado con toma 15 polos. Blanco polar, mate. Series S.1, B.3, B.7

- Propiedad del archivo: CONSTRUNARIO
- Formato: FIEBDC-3/2012
- Programa: Construnario VersiĆ³n 2.11
- Fecha de los precios: 25/05/2015
- Divisa: EUR

**1288 19 39** u Tapa pulsador llamada / apagado con toma 15 polos. Blanco polar, mate. Series S.1, B.3, B.7
- Para mecanismos Total Walther (Zettler). - Embalaje: 10 unidades x caja.
