# Unidad interior LG Conducto H-Inverter, modelo UB18H.NG1, de 5.000 W en frío y 6.000 W en calor

- Propiedad del archivo: CONSTRUNARIO
- Formato: FIEBDC-3/2012
- Programa: Construnario Versión 1.9
- Fecha de los precios: 15/03/2013
- Divisa: EUR

**UB18H NG1** Unidad interior LG Conducto H-Inverter, modelo UB18H.NG1, de 5.000 W en frío y 6.000 W en calor
Unidad interior LG Conducto H-Inverter monofasica, modelo UB18H NG1. 5 kW de potencia frigorífica y 6 kW de capacidad calorífica. Caudal de aire máximo de 1.020 m3/h. Nivel sonoro de 30/28/27 dBA medido a 1,5 m. Líneas frigoríficas de 1/4" para líquido y de 1/2" para gas. Dimensiones: 298 x 1.182 x 450 mm; Peso: 34 kg. Incluye control remoto.
