# Unidad interior LG Conducto H-Inverter, modelo UB24H.NG1, de 7.100 W en frío y 8.000 W en calor

- Propiedad del archivo: CONSTRUNARIO
- Formato: FIEBDC-3/2012
- Programa: Construnario Versión 1.9
- Fecha de los precios: 15/03/2013
- Divisa: EUR

**UB24H NG1** Unidad interior LG Conducto H-Inverter, modelo UB24H.NG1, de 7.100 W en frío y 8.000 W en calor
Unidad interior LG Conducto H-Inverter monofasica, modelo UB24H NG1. 7,1 kW de potencia frigorífica y 8 kW de capacidad calorífica. Caudal de aire máximo de 1.500 m3/h. Nivel sonoro de 37/33/29 dBA medido a 1,5 m. Líneas frigoríficas de 3/8" para líquido y de 5/8" para gas. Dimensiones: 298 x 1.182 x 450 mm; Peso: 35 kg. Incluye control remoto.
