# Unidad interior LG Conducto H-Inverter, modelo UB42H.NR1, de 12.500 W en frío y 14.000 W en calor

- Propiedad del archivo: CONSTRUNARIO
- Formato: FIEBDC-3/2012
- Programa: Construnario Versión 1.9
- Fecha de los precios: 15/03/2013
- Divisa: EUR

**UB42H NG1** Unidad interior LG Conducto H-Inverter, modelo UB42H.NR1, de 12.500 W en frío y 14.000 W en calor
Unidad interior LG Conducto H-Inverter monofasica, modelo UB42H NR1. 12,5 kW de potencia frigorífica y 14 kW de capacidad calorífica. Caudal de aire máximo de 2.220 m3/h. Nivel sonoro de 39/38/37 dBA medido a 1,5 m. Líneas frigoríficas de 3/8" para líquido y de 5/8" para gas. Dimensiones: 380 x 1.230 x 590 mm; Peso: 53 kg. Incluye control remoto.
