# Unidad interior para sistemas Multi Inverter y SCAC de LG, Conducto de alta presion, modelo CB18.NH2, de 5 KW en frío y 6 KW en calor

- Propiedad del archivo: CONSTRUNARIO
- Formato: FIEBDC-3/2012
- Programa: Construnario Versión 1.9
- Fecha de los precios: 15/03/2013
- Divisa: EUR

**CB18 NH2-R** Unidad interior para sistemas Multi Inverter y SCAC de LG, Conducto de alta presion, modelo CB18.NH2, de 5 KW en frío y 6 KW en calor
Unidad interior para sistemas Multi Inverter y SCAC Conducto de alta presión estatica de LG, modelo CB18 NH2, de 5 kW de potencia frigorífica y 6 kW de capacidad calorífica. Caudal de aire máximo, 990 m3/h y nivel sonoro de 36/34/32 dBA medido a 1,5 m. Líneas frigoríficas de 1/4" para líquido 1/2" para gas. Dimensiones 260 x 882 x 450 mm y peso 26 kg. Incluye control remoto.
