# Unidad interior para sistemas Multi Inverter y SCAC de LG Conducto de alta presion, modelo CB24.NH2, de 7.1 KW en frío y 8 KW en calor

- Propiedad del archivo: CONSTRUNARIO
- Formato: FIEBDC-3/2012
- Programa: Construnario Versión 1.9
- Fecha de los precios: 15/03/2013
- Divisa: EUR

**CB24 NH2-R** Unidad interior para sistemas Multi Inverter y SCAC de LG Conducto de alta presion, modelo CB24.NH2, de 7.1 KW en frío y 8 KW en calor
Unidad interior para sistemas Multi Inverter y SCAC, Conducto de alta presión estatica de LG, modelo CB24.NH2, de 7.1 kW de potencia frigorífica y 8 kW de capacidad calorífica. Caudal de aire máximo, 1.080 m3/h y nivel sonoro de 36/35/33 dBA medido a 1,5 m. Líneas frigoríficas de 1/4" para líquido 1/2" para gas. Dimensiones 260 x 882 x 450 mm y peso 26 kg. Incluye control remoto.
