# Unidad interior LG Conducto Inverter, modelo UB30.NG2, de 8.000 W en frío y 9.000 W en calor

- Propiedad del archivo: CONSTRUNARIO
- Formato: FIEBDC-3/2012
- Programa: Construnario Versión 1.9
- Fecha de los precios: 15/03/2013
- Divisa: EUR

**UB30 NG2** Unidad interior LG Conducto Inverter, modelo UB30.NG2, de 8.000 W en frío y 9.000 W en calor
Unidad interior LG Conducto Inverter monofasica, modelo UB30 NG2. 8 kW de potencia frigorífica y 9 kW de capacidad calorífica. Caudal de aire máximo de 1.590 m3/h. Nivel sonoro de 36/35/33 dBA medido a 1,5 m. Líneas frigoríficas de 3/8" para líquido y de 5/8" para gas. Dimensiones: 298 x 1.182 x 450 mm; Peso: 33 kg. Incluye control remoto.
